# Vorsatzbalkone
Angebotsaufforderung (GAEB 90, DA83)
Währung: EUR

## Vorsatzbalkone
Datum: 18.03.24

*Hinweis*
Leistungsverzeichnis über Vorsatzbalkone

Bauvorhaben:  Kaiserwerther Str. 107-111
  47249 Duisburg

GEWERK :  Vorsatzbalkone

Ausführung:  Abbruch mitte Juni

  Montage neue Balkone ca mitte  November

DER BIETER:

.......................................
Datum  Stempel  Unterschrift

*Hinweis*
TECHNISCHE VORBEMERKUNGEN

1.  Allgemeines

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

Artenschutz an Gebäuden
Vor und während der Durchführung von Gerüst-, Fassaden-
oder Dacharbeiten ist durch den AN zu überprüfen, ob
durch die beabsichtigten und beauftragten Maßnahmen
evtl. gebäudebewohnende Tierarten wie z. B.
Mauersegler, Fledermäuse, Schwalben u. A. gestört oder
vertrieben werden. Die Vorschrift des § 44
Bundesnaturschutzgesetz ist zu beachten. Bei drohenden
Verstößen gegen diese Vorschrift ist zwingend die
weitere Vorgehensweise mit der Bauleitung des AG bzw.
gemeinsam mit dem Amt für Umwelt und Grün abzustimmen.
Soweit die Umsetzung der Maßnahmen bereits begonnen hat
und die drohende Beeinträchtigung nicht vor Beginn der
Maßnahmen erkennbar war, sind die Arbeiten umgehend bei
Erkennen eines drohenden Verstoßes gegen § 44 BNatSG in
dem entsprechenden Bereich vorübergehend bis zur
abschließenden Klärung der weiteren Vorgehensweise
auszusetzen.

1.1. Für Angebot, Lieferung und Abrechnung gelten neben
dem Leistungsverzeichnis und der VOB:

       - die zusätzlichen Vertragsbedingungen des
AG(Z-VOB/B),
       - die Bestimmungen der Gerüstbauordnung,
       - VOB Teil C, DIN 18299, Allgemeine Regelungen
für Bauarbeiten jeder Art,
       - VOB Teil C, DIN 18451, Gerüstarbeiten,
       - VOB Teil C in sämtlichen Gewerken, die zur
Erstellung der Vorsatzbalkone erforderlich sind.
       - DIN-Normen, VDE-und VDI-Richtlinien,
       - Vorschriften der zuständigen Behörden (z.B.
Bauaufsicht, Gewerbeaufsicht, Brandverhütung, TÜV,
  Berufsgenossenschaften u.a.),
       - TRGS 519,
       - Baustellenverordnung,
       - Technische Regeln für die Verwendung von
absturzsichernden Verglasungen (TRAV)
  ETB-Richtlinien.

Die Festlegungen des jeweiligen Werkstoffherstellers.
Die Werkstoffe müssen den  geforderten Bedingungen der
Leistungsbeschreibung entsprechen.

Bei auftretenden Widersprüchen bei o. a. Bestimmungen
sind diese dem AG anzuzeigen. Vor Ausführungsbeginn ist
eine Vereinbarung mit dem AG herbeizuführen.

1.2  Gemeinsame Ortsbesichtigungen finden nur in
Ausnahmefällen statt. Der Bieter hat sich selbst an der

  Baustelle ausreichend zu informieren.

1.3  Die Arbeiten werden in bewohnten Häusern
ausgeführt, das bedingt einen entsprechend
rücksichtsvollen
  Umgang mit den Mietern des Hauses.

1.4  Bodenflächen und angrenzende Bauteile in den
Wohnungen, im Bereich der
  auszuführenden Arbeiten, sind durch Folie o. ä.
zu schützen.

1.5  Baustoffe und Bauteile dürfen nicht in den
Treppenhäusern und auf Verkehrsfläche gelagert werden.

1.6  Der Auftragnehmer ist verpflichtet, bei Verdacht
auf Schadstoffen in Bauteilen, insbesondere bei
  Abbrucharbeiten an Balkonanlagen, diese dem
zuständigen Bauleiter vor Beginn der Arbeiten, zu
melden.
  Vor Weiterführung der Arbeiten ist die
schriftliche Zustimmung vom AG einzuholen.

1.7  Der Auftragnehmer ist verpflichtet, andere
Gebäudeschäden, die durch Ausführung seiner Leistung
  entstanden sind, unverzüglich dem zuständigen
Bauführer zu melden. Die durch Verschulden des AN
  entstandenen Schäden sind zu seinen Lasten zu
beheben.

2.  In den Einheitspreisen sind enthalten:

2.1  Die Schuttabfuhr einschl. Kippgebühr in allen
Positionen.

2.2  Die rechtzeitige Benachrichtigung der
Wohnungsinhaber über den beabsichtigten Arbeitsbeginn
durch
  einen Treppenhausaushang,

2.3  Gestellen und Vorhalten, Um-und Abbau aller
erforderlichen Arbeits- und Schutzgerüste,
Absperrungen,
  Warnschilder und dergleichen. Die Mitbenutzung
der Gerüste ist eventuell weiteren mit
Reparaturarbeiten
  beschäftigten Firmen kostenlos zu gestatten.

2.4  Kosten für Wasser- und Stromentnahme. Sofern
auftragsbedingte Anschlüsse zur Verfügung gestellt
  werden, hat der AN auf seine Kosten
Zwischenzähler zu installieren und die Anfangs-und
Endstände
  gemeinsam mit der Bauleitung abzulesen. Die
gemessenen Verbräuche werden von der
  Schlussrechnung abgehalten.

2.5  Sämtliche Lieferungen und Leistungen, die zur
sachgemäßen Herstellung der Arbeiten erforderlich sind,

  jedoch im Leistungsverzeichnis nicht besonders
erwähnt sind, wie z. B. Fahrt- und Transportkosten,
  Standgebühren, Kosten für die Benutzung von
Straßen und Gehwegen oder anderen Flächen als
  Baustellengelände und dergleichen.

2.6  Das tägliche Säubern der Arbeitsstelle und
Abfahren des gesamten anfallenden Bauschuttes bei
  Arbeitsschluss, Bauschutt darf grundsätzlich
nicht im Gebäude gelagert werden. Schutt, der andere
  Handwerker behindert, wird von der Bauleitung
auf Kosten des Verursachers von Dritten beseitigt.

2.7  Nach Beendigung der Arbeiten sind alle Flächen,
evtl. nach den Anweisungen des Tiefbauamtes, in den
  ursprünglichen Zustand  - einschl. der
Plattierung - zu bringen.

2.9  Die Kosten für Aufenthalts- und Lagerräume, falls
diese nicht vom Auftraggeber gestellt werden.

2.8  Erforderliche Straßenabsperrung einschließlich
sämtlicher Gebühren für  Sondernutzung der
  Grundstücke Dritter.

2.9  Zur Absicherung eventueller Ansprüche von dritter
Seite sind anfänglich vorhandene Mängel
  (Gebäudeschäden, Gehwege, öffentl./privat u.ä.)
vom AN zu dokumentieren und zu fotografieren. Sofern
  auf Grund fehlender, mangelhafter Dokumentation
anfänglich vorhandene Mängel nicht nachgewiesen
  werden können, sind diese Schäden zu Lasten des
AN zu beseitigen. Die Dokumentation und Fotos sind
  dem AN kostenlos zu hinterlassen.

 2.10  Das Absichern der Baustelle während des Abbruchs
gegen Staubbelästigung Verschmutzung der
  Nachbargebäude bzw. gegenüberliegenden
Gebäude) und gegen herabfallende Bauteile durch
Gerüste,
  Abplanungen und ähnliches. Für durch nicht
ausreichendes Absichern entstandene Folgeschäden ist
  der  Auftragnehmer allein haftbar und er hat
umgehend für eine Beseitigung dieser Schäden  zu
sorgen.

2.11  Der Auftragnehmer muss für selbstverschuldete
Schäden eine angemessene
  Betriebshaftpflichtversicherung für Personen-
und/oder Sachschäden oder daraus resultierende
  Vermögensschäden abgeschlossen haben. Der
Auftraggeber behält sich vor, eine Bestätigung der
  Versicherungsgesellschaft vorlegen zu lassen.

 2.12  Das Schützen der Gehwege und Grundstücksflächen
(z. B. Überfahrt aus Stahlplatten) und
  angrenzender Gebäude.

*Hinweis*
Leistungsbeschreibung Aluminium-Vorstellbalkone
Rahmenkonstruktion
Stranggepresstes Mehrkammer-Aluminium-Rahmenprofil mit
integrierter
Regenrinne. In den Ecken eingeschweißte
Stützenaufnahmen (Konsolen) Durchgehendes
Alu-Bodenblech in RAL 9016 (verkehrsweiß) zur
Regenwasserableitung in die umlaufende, integrierte
Entwässerungsrinne.
Darüberliegende, an den Alu-Rahmen verschraubte und mit
dem

Bodenblech verklebte Traversen zur Aufnahme des
Balkonbelages.
Balkonbelag
Auf Trittschalldämmung verlegte, bauaufsichtlich
zugelassene, BetonWerksteinplatten 400x400x40 mm, mit
Oberflächenrauhigkeit R9 und innenliegender
Edelstahlbewehrung. Farbe: granitgrau, Anthrazit
Abdichtung zwischen Wand und Balkon
Aluminiumwinkel auf Balkonrahmen befestigt und
wandseitig mit einem Quellband versehen (staubdicht)
als Durchtritts- und Sichtschutz.
Balkonstützen
Quadratisches Rohrprofil  mm, über Stützenverbinder
(Steckrohre innen) mit dem Balkonrahmen verbunden.

Gebäudeanschluss
Aluminium-Gleitkonsolen nach statischen Erfordernissen,
verdeckt hinter dem Balkonrahmen montiert.
Bei 2-gestützen Balkonanlagen Stahl-, Z- oder
Bohrkonsolen, feuerverzinkt und pulverbeschichtet.

Entwässerung
Über das eingebaute Bodenblech in die umlaufende,
integrierte
Regenrinne des Rahmenprofils. Aus dem Rahmenprofil über
Speier oder Fallrohr von Balkon zu Balkon. Im EG wird
ein Rohr Ø 50 mm ca. 300 mm bis OK-Gelände geführt oder
an eine Ringleitung bauseits angeschlossen. Alternativ:
Bauseits Anschluss an eine vorhandene
Regen-Entwässerung.
Balkongeländer
Vorgeschraubte oder aufgesetzte Geländerpfosten aus
rechteckigem AluRohrprofil. Der Handlauf wird über die
Geländerpfosten an den Stützen befestigt.

Brüstungsfüllung
Eingerahmtes Verbund-Sicherheits-Glas 10 mm mit
mattweißer Sicherheitsfolie.
Optional
Eingerahmtes Trespa, Alu-Lochblech, Buntglas etc.
Die Brüstungsverkleidung wird von der Balkoninnenseite
hinter den Geländerpfosten befestigt.
Werkstoffe
Aluminiumprofile in AIMgSi 0,5 F22. Verbindungselemente
Edelstahl Güte
Oberflächen
Sichtbare Aluminiumprofile chromatiert und
pulvereinbrennlackiert nach
RAL7016

Inkl. Baustraße aus Stahlplatten falls nötig sind in
den Kosten einzukakulieren,

*Hinweis*
Bedingungen / Abfälle

Bedingungen für die Entsorgung von Abfällen

Der Leistungserbringer ist verpflichtet, die bei uns
anfallenden Abfälle ordnungsgemäß und sofort zu
entsorgen.  Zu diesem Zweck hat er die einschlägigen
Gesetze, Verordnungen und sonstigen
öffentlich-rechtlichen Vorschriften einzuhalten.

Der Leistungserbringer sichert zu und führt auf unser
Verlangen den Nachweis, dass er die behördliche
Einsammlungs- oder Beförderungsgenehmigung nach dem
Abfallgesetz hat. Das Erlöschen dieser Genehmigung ist
uns unverzüglich schriftlich mitzuteilen. Die Erklärung
des Betreibers der Abfallentsorgungsanlage über die
Übernähme der Abfälle ist vor der Beförderung
vorzulegen.

Mit Übernahme der Abfälle durch den Leistungserbringer
gehen Eigentum, Gefahr,
Verkehrssicherungspflicht und öffentlich-rechtliche
Verantwortung auf diesen über.

Die Beförderung hat auf direktem Fahrweg ohne
Unterbrechung, Zwischenlagerung und Umladung auf andere
Transportmittel zu erfolgen.  Der Leistungserbringer
hat die behördlich geforderten Begleitscheine mit sich
zu fuhren und ihre Quittierung durch den Betreiber der
Abfallentsorgungsanlage herbeizuführen. Sind solche
Begleitscheine nicht erforderlich, hat er uns eine
Übernahmebestätigung durch den Betreiber der
Abfallentsorgungsanlage unverzüglich vorzulegen.

Der Leistungserbringer hat uns jede Störung in der
ordnungsgemäßen Abfallentsorgung sofort zu melden. Die
Behebung der Störung hat - abgesehen von
unaufschiebbaren Eilfällen - im Benehmen mit uns zu
erfolgen. Davon unberührt bleibt die volle
Verantwortlichkeit des Leistungserbringers für die
ordnungsgemäße Entsorgung der Abfälle.

Wir können Prüfungen zur Feststellung durchführen, ob
der Leistungserbringer seinen
Pflichten nachgekommen ist. Hierzu können wir zum
Beispiel Einsicht nehmen in die vom
Leistungserbringer nach öffentlich-rechtlichen
Vorschriften zu führenden Nachweisbücher und in den
Genehmigungsbescheid der angefahrenen
Abfallentsorgungsanlage, dessen Vorlage der
Leistungserbringer zu bewirken hat.

Der Leistungserbringer'hat zur Abdeckung aller - sowohl
seiner als auch unserer - sich aus
der Abfallbeseitigung ergebenden Haftungsrisiken unter
Einschluss des Gewässerschäden
-Haftungsrisikos auf seine Kosten eine
Haftpflichtversicherung in ausreichender Höhe für
Personen-, Sach- und Vermögensschäden abzuschließen und
uns den Abschluss auf Verlangen nachzuweisen. Diese
Regelung lässt die Haftung des Leistungserbringers
unberührt.

Die in diesen Bedingungen festgelegten Pflichten hat
der Leistungserbringer jedem Dritten
aufzuerlegen, dessen er sich zur Erfüllung dieser
Pflichten bedient.

Bei Schadstoffen, wie Asbest u. a., gilt die TRGS 519.

*Hinweis*
A) A LLGEMEINE VORBEMERKUNGEN
=======================================================
==========
A 1 ) ALLGEMEINES
Dem Leistungsverzeichnis liegen die " Zusätzliche
Vertragsbedingungen für die Ausführung von
Bauleistungen ( Z- VOB/ B ) " d er Covivio Immobilien
GmbH in der aktuellen Fassung zugrunde.
Für sich auf dieses Leistungsverzeichnis beziehende
Beauftragungen gelten die Vertragsbedingungen in
j edem Einzelfall als vereinbart . Sofern zukünftig als
Ersatz für die aktuell gültigen Z -V OB / B mit dem
Auftragnehmer ( AN ) n eue Z -V OB / B vereinbart
werden, g elten für nach Gültigkeitsbeginn die neuen Z-
VOB /B
beauftragte Leistungen ausschließlich die neuen Z- VOB
/ B .
Für nach diesem Einheitspreisabkommen ausgeführte
Leistungen gelten, e rgänzend zur den jeweiligen
Leistungsbeschreibungen der einzelnen Positionen, b ei
evtl . W idersprüchen in nachfolgend genannter
Reihenfolge, folgende Bedingungen:
1. d iese ""A llgemeine Vorbemerkungen" " ( A), 2. d
ie sich anschließenden " " Allgemeine technische
Vorbemerkungen" " ( B ),
3. d ie sich anschließenden " " Besondere technische
Vorbemerkungen" " ( für dieses Gewerk ) ( C ),
4. d ie ""Z usätzliche Vertragsbedingungen für die
Ausführung von Bauleistungen Z- VOB / B" " ,
5. B austellenordnung der Covivio Immobilien GmbH in
der jeweils gültigen Fassung.
Mit erhalt der Bestellung erklärt der Auftragnehmer,
dass von ihm sämtliche gesetzlichen, behördlichen und
berufgenossenschaftlichen Auflagen erfüllt werden, d ie
zur Ausführung der Leistungen erforderlich sind.
Es dürfen nur solche Materialien verwendet werden,
über die der Auftragnehmer das uneingeschränkte
Eigentumsrecht besitzt und die vollkommen frei von
Rechten Dritter sind.
Für die Ausführung der Arbeiten ist Fachpersonal in
ausreichender Zahl einzusetzen.
Hierbei ist darauf zu achten, dass für die Ausführung
sämtlicher Arbeiten unsere Baustellenordnung in der
j eweils gültigen Fassung zu beachten ist, die dem
ausführenden Fachpersonal in geeigneter Form zur
Kenntnis zu geben ist.
Der Einsatz von Subunternehmern ist lediglich in
schriftlicher Absprache mit dem Auftraggeber erlaubt .
A 2 ) KUNDENDIENST
Die Arbeiten werden z. T . in bewohnten Häusern
ausgeführt.
Der Auftraggeber ( AG) e rwartet vom AN tatkräftige
Unterstützung bei den Bemühungen, b erechtigten
Mieterwünschen zu entsprechen. D azu gehören
insbesondere folgende Verpflichtungen :
1) A lle Handwerker /M itarbeiter des AN haben die
Verpflichtung, Kunden ( Mietern) h öflich und
hilfsbereit zu
begegnen. I n Gesprächen mit den Mietern ist das
Bemühen von Covivio Immobilien, u m einen verbesserten
Kundendienst herauszustellen .
2) D ie Mieter sind rechtzeitig vor Durchführung der
Reparaturarbeiten zu verständigen, g gf . d urch
Aushang
i m Treppenhaus oder auch individuelle
Terminvereinbarung mit dem einzelnen Mieter .
3) R eparaturen sind sofort, s pätestens innerhalb von
2 Arbeitstagen nach Beauftragung, durchzuführen.
Sofern die Frist aus Gründen, d ie der AN nicht zu
vertreten hat, nicht einzuhalten ist, ist der AG
unverzüglich
zu unterrichten .
4) S oweit persönliche Schutzausstattung ( PSA ) e
rforderlich ist, hierzu zählen auch Artikel zur
Wahrung der
Notwendigkeiten im Rahmen eines erhöhten
Infektionsschutzes, s ind diese entsprechend den
gesetzlichen
Anforderungen bzw. d er situativen Notwendigkeit immer
einzusetzen.
5) M öbel und sonstiges Mietereigentum, B odenflächen
und angrenzende Bauteile etc. i m Bereich der
auszuführenden Arbeiten sind durch Folie, evtl . S
chaltafeln oder Ähnliches zu schützen.
A 3 ) PREISE
Soweit und sobald Überschreitungen absehbar sind, i st
hierüber der Abteilung Einkauf des AG ein
schriftliches Angebot einzureichen und eine gesonderte
Vereinbarung zu treffen.
In den Einheitspreisen sind sämtliche Kosten, wie Lohn-
, Material - und Nebenkosten, hierzu gehören auch
erforderliche Hygieneschutzartikel, e nthalten, i
nsbesondere auch:
1) K oordination / Terminabsprache( n ) m it dem ( den)
Mieter (n ) / K undenbetreuer (n ) / B auleiter (n )
2) s ämtliche Fahrt- u nd Transportkosten,
3) s ämtliche tariflichen Zulagen wie z. B. S chmutz- u
nd Staubzulagen, Z ulagen für ekelerregende
Arbeiten etc . ,
4) d ie Gestellung, V orhaltung und spurlose Entfernung
aller erforderlichen Gerüste und Absperrungen ( ggf .
auch Warnschilder ) bis zu einer Höhe der Arbeitsbühne
von 2 m ; die Mitbenutzung der Gerüste ist allen mit
Reparaturarbeiten beschäftigten Firmen kostenlos zu
gestatten,
5) B efestigungsmittel aller Art ; Hilfsstoffe wie
Nägel, B indedraht und Kleinmaterial sowie alle
Baustoffe, die
zur kompletten Erstellung der Leistung erforderlich
sind,
6) d ie Abdeckung von Einrichtungsgegenständen zum
Schutz vor Beschädigung und Verschmutzung
7) d as, ggf . tägliche, Säubern der Arbeitsstelle ;
hierzu gehört auch die Beseitigung von Verunreinigungen
des
Treppenhauses und/ o der der Hauszuwegungen,
8) d er Ausbau und Abtransport sowie die ordnungsgemäße
Entsorgung, e inschließlich Kippgebühren,
sämtlichen Bauschutts und aller alter, schadhafter
Teile . T eile, für die sich der AG eine generelle
oder
einzelfallbezogene Prüfung vorbehalten hat, sind bis zu
diesem Zeitpunkt, l ängstens jedoch für die Dauer von
10 Wochen, vom AN vorzuhalten und dürfen erst danach
entsorgt werden .
9) A lle weiteren Nebenleistungen, d ie zur Erfüllung
der in den Leistungspositionen beschriebenen
Hauptleistungen, u nter Beachtung aller einschlägigen
Vorschriften, e rforderlich sind, im EPA aber nicht
gesondert aufgeführt sind.
Erforderliche Zusatzleistungen, d ie in den
nachfolgenden Leistungspositionen nicht enthalten sind,
sind als
Nachtrag dem zuständigen Bauleiter vor Ausführung zur
Genehmigung aufzugeben. D ie Preise für derartige
Zusatzleistungen sind auf der Kalkulationsbasis des
Leistungsverzeichnisses zu kalkulieren. Diese
Positionen sind so ausreichend und umfassend zu
beschreiben, d ass sowohl eine sachlich- f achliche als
auch eine kalkulatorische Nachprüfung durch den
Auftraggeber gewährleistet ist, h ierzu gehört
insbesondere
die Angabe der verfahrenen Stunden.
Die Einheitspreise sind Nettopreise. Sie gelten
zuzüglich der zum jeweiligen
Leistungserbringungszeitpunkt
gültigen Mehrwertsteuer.
A 4 ) ABRECHNUNG
Maßgebend für die Abrechnung ist das nach
Fertigstellung der Arbeiten durch den Auftragnehmer zu
nehmende Aufmaß, s owie die Bestätigung des
zuständigen Bauleiters, d ass die Leistungen
durchgeführt
wurden.
Das testierte Aufmaß bzw . die Bestätigung ist vom
Auftragnehmer mit der Schlussrechnung einzureichen.
Der Auftraggeber ist berechtigt, jederzeit ein
gemeinsames Aufmaß zu verlangen.
A 5 ) Nachhaltigkeit
Als eines der führenden Wohnungsunternehmen sehen wir
uns mit unseren Partnern in der Verantwortung
i m Thema Nachhaltigkeit: Es ist unsere Pflicht, W
irtschaftlichkeit, U mweltverträglichkeit und
Lebensqualität
miteinander in Einklang zu bringen . Dazu gehört
selbstverständlich auch, das Klima zu schützen,
Ressourcen
effizient zu nutzen und den Menschen ein angenehmes
Lebensumfeld zu gestalten. D azu möchten wir
beitragen mit unserem Denken und Handeln, m it den
verwendeten Produkten und Lösungen.
Dabei geben wir innerhalb unseres
Leistungsverzeichnisses dementsprechend
umweltverträgliche Produkte
als Standard vor und verweisen auf die sachgemäße
Handhabung und Entsorgung im Rahmen der von uns
beauftragten Arbeiten.
A 6 ) SONSTIGES
Die in diesen Bedingungen festgelegten Pflichten hat
der AN jedem Dritten aufzuerlegen, dessen er sich zur
Erfüllung dieser Pflichten bedient .
Das Leistungsverzeichnis darf weder ganz noch teilweise
in irgendeiner Form Dritten entgeltlich oder
unentgeltlich zugänglich gemacht werden .

*Hinweis*
B) A LLGEMEINE TECHNISCHE VORBEMERKUNGEN
=======================================================

B 1 ) ALLGEMEINES
Für Lieferung und Ausführung gelten neben dem
Leistungsverzeichnis :
1. d ie neuesten DIN- Vorschriften, VDE - u nd VDI- R
ichtlinien
2. d ie Vorschriften der zuständigen Behörden ( z. B .
B auaufsicht, G ewerbeaufsicht, B randverhütung, T ÜV,
Berufsgenossenschaften und Versorgungsbetriebe,
3. d ie Bestimmungen der Gerüstbauordnung
4. D ie Festlegungen des jeweiligen
Werkstoffherstellers. D ie Werkstoffe müssen den
geforderten
Bedingungen der Leistungsbeschreibung entsprechen.
B 2 ) FACHSPEZIFISCHE NACHWEISE
Fachspezifische Nachweise, z. B. f ür den Umgang mit
Asbest, P AK, und dergleichen, sind auf Anforderung
des (A G ) j ederzeit und umgehend zu erbringen.
Bei wesentlichen Änderungen z . B. Ausscheiden eines
befähigten Mitarbeiters oder Auslaufen eines
befristeten Nachweises ( z . B. Schweißnachweis) ist
der AN verpflichtet, dies unverzüglich beim ( A G )
schriftlich anzuzeigen und ggf. angebotene Aufträge
abzulehnen. E benso sind die jeweils gültigen
Unfallverhütungsvorschriften zu beachten und unbedingt
einzuhalten.
B 3 ) GEBÄUDESCHÄDEN
Falls dem Auftragnehmer bei der Durchführung der
Arbeiten weitere Gebäudeschäden bekannt werden ( a uch
an anderen Gewerken), s o hat er den zuständigen
Bauleiter des Auftraggebers hierüber umgehend zu
unterrichten.
B 4 ) LAGER - UND ABSTELLFLÄCHEN
Die Errichtung von Lager - u nd Arbeitsplätzen ist mit
der jeweiligen Bauleitung vorher abzustimmen.
Baustoffe und Bauteile dürfen nicht in den
Treppenhäusern und / oder auf anderen Verkehrsflächen
gelagert
werden.
Bauschutt darf grundsätzlich nicht im Gebäude gelagert
werden.
B 5 ) BEDINGUNGEN FÜR DIE ENTSORGUNG VON ABFÄLLEN
Der Auftragnehmer ist verpflichtet, die beim
Auftraggeber anfallenden Abfälle ordnungsgemäß und
sofort zu
entsorgen . Zu diesem Zweck hat er die einschlägigen
Gesetze, V erordnungen und sonstigen
öffentlichrechtlichen
Vorschriften z. B . d as Kreislaufwirtschafts - u nd
Abfallgesetz - einzuhalten. Eine Zwischenlagerung
von Abfällen ist nicht gestattet.
Sollten die für den Transport und die Entsorgung
erforderlichen Genehmigungen erlöschen, i st dies dem
Auftraggeber unverzüglich schriftlich mitzuteilen. M it
Übernahme der Abfälle durch den Auftragnehmer gehen
Eigentum, G efahr, Verkehrssicherungspflicht und
öffentlich- rechtliche Verantwortung auf diesen über .
Der Auftraggeber behält sich vor, z u prüfen, ob der
Auftragnehmer seinen Pflichten nachgekommen ist.
Hierzu kann der Auftraggeber Einsicht nehmen in die vom
Auftragnehmer nach öffentlich - rechtlichen
Vorschriften zu führenden Nachweisbücher und in den
Genehmigungsbescheid der angefahrenen
Abfallentsorgungsanlage, d essen Vorlage der
Auftragnehmer zu bewirken hat.
Der Auftragnehmer hat zur Abdeckung aller - s owohl
seiner als auch die des Auftraggebers sich aus der
Abfallbeseitigung ergebenden Haftungsrisiken unter
Einschluss des Gewässerschäden- H aftungsrisikos - auf
seine Kosten eine Haftpflichtversicherung in
ausreichender Höhe für Personen- , Sach - u nd
Vermögensschäden abzuschließen und dem Auftraggeber den
Abschluss auf Verlangen nachzuweisen.
Diese Regelung lässt die Haftung des Auftragnehmers
unberührt .
B 6 ) BAUSTOFFE UND EINBAUTEILE
Sämtliche Baustoffe und Einbauteile müssen hinsichtlich
ihrer Art und ihrer Verarbeitung den bei Ausführung
aktuellen DIN- Vorschriften und sonstigen anerkannten
bautechnischen Richtlinien entsprechen . In der Regel
sind gütegeschützte Baustoffe und Einbauteile zu
verwenden. D er Auftraggeber kann einen Gütenachweis
für
diese Materialien verlangen. Wenn nicht gütegeschützte
Baustoffe oder Einbauteile angeboten oder
eingebaut werden, hat der Auftragnehmer auf seine
Kosten den Gütenachweis zu erbringen. Der
Auftraggeber ist berechtigt, die Verwendung nicht
normengerechter oder ungeeignet erscheinender
Materialien abzulehnen. D er Auftraggeber ist in
begründeten Fällen berechtigt, Materialproben zu
entnehmen
und prüfen zu lassen.
B 7 ) SCHADSTOFFE . I NSBESONDERE ASBEST
Bekanntlich wurde bis in die 1 990e r Jahre hinein
Asbest als bevorzugter Baustoff bei Errichtung von
Gebäuden verwendet. A sbest war nicht nur als Baustoff
in Beton eingebunden . Er fand auch Verwendung
z. B . i n speziellen Klebern für Fliesen oder anderen
Bodenbelägen oder in den zu verwendeten Bauteilen
selbst.
Wir gehen davon aus, d ass Ihnen als Handwerksfirma
zwar grundsätzlich die abstrakte Gefahr einer
Asbestkontamination bewusst ist, m öchten Sie jedoch
nochmals in Bezug auf den Umgang mit Asbest
sensibilisieren.
Bei sämtlichen Arbeiten an Asbestprodukten, w ie z. B .
b ohren, s ägen, s chneiden oder herausreißen, k önnen
Asbestfasern freigesetzt werden, d ie, b ei
ungesichertem Umgang, i m schlimmsten Falle zu einer
schweren
Lungenerkrankung der tätigen Personen, also auch Ihren
Mitarbeitern, f ühren können.
Aus diesem Grunde hat der Gesetzgeber auch gemäß TRGS
519 (T echnische Regeln für Gefahrstoffe )
verfügt, dass nur zugelassene Fachbetriebe, d ie über
die entsprechende Sachkunde verfügen, asbesthaltige
Materialien entfernen und entsorgen dürfen .
Bei sämtlichen Arbeiten ist daher immer kritisch zu
prüfen, o b Bauteile Asbest enthalten könnten und im
Verdachtsfall, v or Ausführung von Arbeiten, u nsere
Bauleitung zu Rate zu ziehen, um mögliche
Gesundheitsgefährdungen Ihrer Mitarbeiter und unserer
Mieter zu verhindern .

### Bereich 1 Text nicht vorhanden !

#### Abschnitt 1.0 Abbruch

**1.0.5 Abbruch der vorhanden Balkonanlagen EG**
Abbruch der vorhanden Balkonanlagen inkl. jeglicher Art
an Bodenbelägen im EG
Stahlbetonbalkone aus der Nische herausschneiden inkl.
Brüstung.

Fach-, Sachgereche Entsorgung inkl. Deponiekosten.

Maße: ca. 3.60 x 0.50 m

inkl. Transport  und erforderliche
Sicherheitsmaßnahmen.
Erforderliches Gerüst oder Teleskoplader kosten zum
Abbruch sind mit einzukalkulieren.
Menge: 6,000 Stk

**1.0.10 Abbruch der vorhandenen Balkonanlagen 1.OG- 3.OG**
Abbruch der vorhanden Balkonanlagen inkl. jeglicher Art
an Bodenbelägen im 1.OG- 3.OG
Stahlbetonbalkone aus der Nische herausschneiden inkl.
Brüstung.

Fach-, Sachgereche Entsorgung inkl. Deponiekosten.

Maße: ca. 3.60 x 1.35 m

inkl. Transport  und erforderliche
Sicherheitsmaßnahmen.
Erforderliches Gerüst oder Teleskoplader kosten zum
Abbruch sind mit einzukalkulieren.
Menge: 18,000 Stk

**1.0.20 Abbruch Vordächer Hauseingang**
Abbruch Betonvordach fassadenbündig abschneiden

Fach-, Sachgereche Entsorgung inkl. Deponiekosten.

Maße ca. 2.40 x 1.10 m

inkl. Transport  und erforderliche
Sicherheitsmaßnahmen.
Erforderliches Gerüst oder Teleskoplader kosten zum
Abbruch sind mit einzukalkulieren.
Menge: 3,000 Stk

**1.0.30 Absturzsicherung**
Balkontüren mit OSB-Platten 1,0 m hoch gegen Absturz
sichern
Menge: 24,000 Stk

#### Abschnitt 1.1 Vorsatzbalkone

*Hinweis*
Der Bieter hat schon vor Auftragsvergabe nachstehende
Eignungsnachweise beizubringen:

1. Den Eignungsnachweis zum Schweißen nach DIN 18800-7
für die angegebenen Arbeiten, jedoch
  mindestens Klasse C bei Edelstählen .

2. Den Sachkundigenschein nach TRGS 519 Anlage 3 bei
asbestbelasteten Schadstoffen.

Fehlende Nachweise führen zum Ausschluss von der
Vergabe.

**1.1.0 Baustelleneinrichtung**
Einrichten der Baustelle für alle im
Leistungsverzeichnis angegebenen Leistungen, sowie das
Herrichten eines gesicherten Materiallagerplatzes, der
Gestellung der Aufenthaltsräume für die Beschäftigten
des Auftragnehmers.

Der Auftragnehmer ist ebenfalls für die ausreichende
Strom- und Wassweversorgung, einschl. aller
dazugehörenden Leistungen, verantwortlich. Die
Stromversorgung ist nach den geltenden VDE
Vorschriften, mit Zwischenzähler bei Anschluss an den
Hausanschluss, zu errichten und in ihrem Umfang so
auszulegen, dass sie während der gesamten Baumaßnahme
für alle daran beteiligten Gewerke ausreichend ist.
Die Wasserversorgung ist mit einem Zwischenzähler zu
versehen.

Nach Fertigstellung der Maßnahme und Freigabe durch den
Bauleiter des AG ist der Baustrom- und Wasseranschluss
durch den AN ordnungsgemäß zurückzubauen.

Die Verbräuche sind dem zuständigen Bauleiter
schriftlich anzuzeigen.
Menge: 1,000 psch

**1.1.0.0 Prüffähige Statik**
Menge: 1,000 psch

**1.1.2 Streifenfundament herstellen**
Streifenfundamente: ca.2,50m x 0,5 m x 1,5 m (L x B x
H) nach statischer Vorgabeaus C25/30 inkl. Bewehrung
herstellen. Anschluss an die angrenzende Bauteile über
eine Bewegungsfuge mittels Polystyroldämmung d = 2 cm.

Einschließlich aller Erdarbeiten und der Entsorgung des
Aushubmaterials.
Menge: 12,000 St

**1.1.3 Fertigbalkon aus Aluminium Rechteckig EG**
Fertigung, Lieferung und Montage
von einem Aluminium-Vorstellbalkon im EG, mit den
Maßen: ca. 2,25m x 3,51m.
Geländer aufgesetzt, aus eingerahmten
VerbundSicherheitsGlas 10 mm, matt weiß.
Optional: Vorgestetztes Geländer. Alle Aluminiumteile
pulverbeschichtet nach Farbwahl des AG .
Anlage: siehe allg. Leistungsbeschreibung.

Geländerhöhen nach geserzlichen Vorgaben.
Menge: 6,000 St

**1.1.4 Belegung Werksteinplatten im EG**
Lieferung und Verlegung von Werksteinplatten im EG im
Bereich Loggia nach Abdichtungsarbeiten (bauseits)
Menge: 28,000 m²

**1.1.5 Fertigbalkon aus Aluminium Rechteckig1.OG - 3OG**
Fertigung, Lieferung und Montage
von einem Aluminium-Vorstellbalkon im EG, mit den
Maßen: ca. 3,50m x 3,51m.
Geländer aufgesetzt, aus eingerahmten
VerbundSicherheitsGlas 10 mm, matt weiß.
Optional: Vorgestetztes Geländer. Alle Aluminiumteile
pulverbeschichtet nach Farbwahl des AG .
Anlage: siehe allg. Leistungsbeschreibung.

Geländerhöhen nach geserzlichen Vorgaben.
Menge: 18,000 St

**1.1.7 Sicht- u. Windschutz**
Seitenblende bzw. Sichtschutz als
Aluminiumrahmenkonstruktion, Füllung aus VSG matte
Folie.
Der Sichtschutz wird auf den seitlichen Handlauf
aufgesetzen und an den seitlichen Stützen befestigen.
Alle Aluminiumteile sind chromatieren, entfetten und
mit einer witterungsbeständigen Pulverlackbeschichtung
versehen
Breite an die Balkonanlage angepasst.
Menge: 16,000 St

**1.1.8 Blumenkastenhalter**
Blumenkastenhalter  ca. 1000 mm, pulverbeschichtet,
passend zur Geländerkonstruktion fertigen, liefern und
montieren.
Menge: 48,000 St

#### Abschnitt 1.3 Stundenlohnarbeiten

**1.3.10 Helferstunden**
Stundenarbeiten, auf Anordnung der Bauleitung, für
unvorhersehbare Arbeiten zum Nachweis.
Die Arbeitsnachweise sind der Bauleitung innerhalb von
2 Werktagen zur Anerkennung vorzulegen; verspätet
vorgelegte Nachweise werden nicht anerkannt.

Hier: Helferstunden
Menge: 6,000 Std

**1.3.20 Facharbeiterstunden**
Stundenarbeiten, auf Anordnung der Bauleitung, für
unvorhersehbare Arbeiten zum Nachweis.
Die Arbeitsnachweise sind der Bauleitung innerhalb von
2 Werktagen zur Anerkennung vorzulegen; verspätet
vorgelegte Nachweise werden nicht anerkannt.

Hier: Facharbeiterstunden
Menge: 6,000 Std
